# Neubau Kita Freckenhorst, Nordfeld
Angebotsaufforderung (GAEB 90, DA83)
DV-Nummer: 2317
Währung: EUR

## Zusätzlicher Text
Ausführungszeitraum gem. beiliegendem Terminplan:
insbesondere

Estricharbeiten gesamt 08.04.2026 11.06.2026
Dämmung  08.04.2026 - 23.04.2026
FBH _ Schleifen  20.04.2026 - 30.04.2026
Estrich Bereich 1  30.04.2026 -  11.05.2026
Estrich Bereich 2+3 13.05.2026 -  20.05.2026
Begehbar  B1 13.05.2026 - 13.05.2026
Begehbar  B 2+3  20.05.2026
20.05.2026
Aufheizprotokoll  B1  11.05.2026
01.06.2026
Aufheizprotokoll  B2+3 21.05.2026 - 11.06.2026

## Zusätzlicher Text
Es wird darauf hingewiesen, dass das handschriftliche
Verändern oder Ergänzen der nachfolgenden
Leistungsbeschreibungen zum Ausschluss führt. Dem Bieter ist
es freigestellt Ergänzungen oder Hinweise zu seiner Kalkulation
in einem gesonderten Anschreiben anzumerken. Die
nachfolgenden Leistungsbeschreibungen sind vollumfänglich
anzubieten.

## Zusätzlicher Text
Baubeschreibung Allgemei

Bei dem ausgeschriebenen Projekt handelt es sich um den
Neubau einer 5-Gruppen Kindertageseinrichtung in einem
Wohngebiet im Stadtteil Freckenhorst der Stadt Warendorf.
Das Gebäude ist eingeschossig, nicht unterkellert. Das
Gebäude hat größtenteils ein Flachdach und erhält teilweise
fünf Sheddächer.

Das Grundstück befindet sich an der Straße Nordfeld 8. Die
Zufahrtsstraße im Süden des Baugrundstücks ist mit Baubeginn
fertiggestellt. Auf dem Grundstück befindet sich Baumbestand,
den es teilweise zu erhalten gilt. Die an der östlichen
Grundstücksgrenze vorhandene straßenbekleidenden
Baumreihe ist während der Bauzeit zu schützen. Die Baustelle
wird vom der Straße Nordfeld und zur Hauptschule aus
erschlossen. Die im Baustelleneinrichtungsplan
gekennzeichnete Baustelleneinrichtungsfläche wird vor
Baubeginn durch den AG mit einer ausreichenden
HKS-Schotterschicht angedeckt. Diese dient als Aufstandfläche
für Kran, Autokran, etc.

Die Fertig-Fußbodenhöhe OKFF EG der Kindertagesstätte liegt
bei ca. 59,80 m NHN.

Das Gebäude entsteht in vorgefertigter Holzrahmenbauweise
mit Holzbalkendecken sowie einer Holzfassade aus
senkrechten gehobelten Profilbrettern. Lediglich die Sohle wird
in WU-Recycling-Beton erstellt. Die Sohle erhält massive
Aufkantungen für die Außenfassade.

Die Dachflächen werden als Flachdach mit extensiver
Dachbegrünung aufgebaut. Die fünf Sheddächer erhalten ein
Stehfalzdach und dienen als Aufstellfläche für eine
Photovoltaikanlage. Das Lüftungsgerät wird auf dem Flachdach
über der Küche platziert. Die Entwässerung erfolgt
außenliegend über Fallleitungen.

Die Fenster und großflächigen Glasfassaden werden als
Holz-Aluminiumfenster ausgeführt. Der außenliegende
Sonnenschutz besteht aus textilen Senkrechtmarkisen,
schienengeführt als Vorbausystem.

Über die örtlichen Gegebenheiten hat sich der Bieter zwingend
vor Angebotsangabe vor Ort zu informieren. Sollten sich hieraus
zusätzlichen Maßnahmen erforderlich werden, welche noch
nicht Bestandteil der Ausschreibung sind, so ist darauf
schriftlich mit Angebotsabgabe hinzuweisen.

## Zusätzlicher Text
Allgemeinen Vorbemerkungen:

1.  Alle für die Ausführung der Leistungen in Frage kommenden Normen
sowie Vorschriften der Behörden, Berufsgenossenschaften, technischen
Überwachungsvereine etc. in der zur Auschreibung gültigen Fassung sind
zu berücksichtigen und einzuhalten.
Es gilt die VOB in der aktuellen Fassung.

2.  Der Bieter hat sich vor Angebotsabgabe in ausreichendem Maße von
der örtlichen Situation und den damit zusammenhängenden preisbildenden
Faktoren ein Bild zu verschaffen. Hierzu gehören auch die Möglichkeiten
der Zufahrt, insbesondere für schwere Fahrzeuge, Vorbereitung der
Baustelle für die Baustelleneinrichtung, Materiallagerung usw.

3  Zur Abwicklung der übertragenen Leistungen ist vom AN schriftlich
der von ihm damit betraute verantwortliche Fachbauleiter und dessen
Stellvertreter vor Baubeginn zu benennen. Dieser darf während der
Durchführung der Vertragsarbeiten nur mit Zustimmung der Bauleitung
abgezogen werden.

4.  Der AN hat sicherzustellen, dass bei Ausführung seiner Arbeiten der
reibungslose Ablauf aller anderen Gewerke sichergestellt ist. Alle
hieraus sich eventuell ergebenden Mehrkosten sind mit dem Angebotspreis
abgegolten.

5.  Der AN ist verpflichtet, laufend Bautageberichte zu führen und der
Bauleitung wöchentlich eine Durchschrift unaufgefordert zu übergeben.

6.  Alle einschlägigen Unfallverhütungsvorschriften und
Arbeitsschutzbestimmungen (Arbeitsstättenverordnung und
Arbeitsstättenrichtlinie)  sind zwingend zu beachten und einzuhalten.Die
Beschäftigten haben sich vor Aufnahme der Arbeit über die
Sichheitsmaßnahmen ausreichend zu informieren. Der ausliegende SIGE-Plan
(Sicherheits und Gesundheitsplan) ist während der gesamten Ausführung zu
beachten.Den Anweisungen des SIGEKO (Sicherheits und
Gesundheitskoordinator) ist umgehend und zwingend Folge zu leisten.
Hiermit wird eindringlich auf die Benutzung der Sicherheitsbekleidung
und die persönliche Schutzausrüstung hingewiesenen, es besteht
Helmpflicht während der gesamten Rohbauphase!!!  Der Inhalt der gelben
Mappe  Berufsgenossenschaften ist zu beachten. Der Auftragnehmer
verpflichtet sich, vor Arbeitsaufnahme auf der Baustelle für seine
Leistungen entsprechende Gefährdungsanalysen an den Koordinator
schriftlich (mindestens 2 Wochen vorher) bekanntzugeben.

7.  Der AN ist verpflichtet, die Baustelle arbeitstäglich von Schutt,
Gerümpel, Verpackungsmaterialien und sonstigen Verunreinigungen, die aus
seiner Arbeitsabwicklung herrühren, freizuhalten. Er ist auch für das
Sauberhalten der Zufahrtswege zur Baustelle einschl. etwa in
Mitleidenschaft gezogener öffentlicher Straßen und Wege im Sinne der
Verkehrssicherungspflicht §§ 823 ff BGB im Rahmen seines
Arbeitsbereiches voll mitverantwortlich.
Für alle an der Unterlassung solcher Maßnahmen erwachsenden
unmittelbaren oder mittelbaren Schäden haftet allein der AN.
Insbesondere haftet er für alle Schäden und Unfälle infolge
unterlassener oder nicht ordnungsgemäßem Umgang von bauseits vorhanden
Absperrungen, Fassadengerüsten, etc.

8.  Unzureichende Sicherungsmassnahmen (Absturzsicherungen, Gerüste
usw.) bzw. die Beseitigung von Sicherungsmassnahmen durch andere am Bau
Beteiligte ist unverzüglich der Bauleitung mitzuteilen.
Sicherungsmassnahmen die zum Zweck der Ausführung kurzfristig entfernt
werden müssen sind unverzüglich wieder in ihren ursprünglichen Zustand
zu versetzen

9.  Der bauleitende Architekt nimmt die Rechte des Bauherrn gegenüber
den Auftragnehmern auf vertragsgemäße Ausführung der übernommenen
Arbeiten wahr. Vereinbarungen mit der Bauherrschaft können nur über den
Architekten in Übereinstimmung mit dem Bauherrn getroffen werden.
Auftragnehmer, Subunternehmer, deren Angestellte, Gehilfen und Arbeiter
haben die Anordnung der Bauleitung zur Aufrechterhaltung der Ordnung auf
der Baustelle zu befolgen. Absprachen zwischen einzelnen Gewerken zur
Ausführung und Terminen sind nicht zulässig.

10.  Es werden wöchentliche Baubesprechungen durchgeführt. Die
Teilnahme des verantwortlichen Fachbauleiters ist ohne gesonderte
Vergütung verbindlich. Die einberaumten Termine sind einzuhalten. Es
wird ein für alle verbindliches Protokoll als Vertragsergänzung erstellt
und verteilt.

11.  Architekt und Bauleitung sind nicht zur Vergabe von Nachaufträgen
berechtigt, es sei denn, es ist im Einzelfall anders vereinbart.

12.  Die Kosten des Verbrauchs von Baustrom u. Bauwasser trägt der
Bauherr. Die Herstellung der Anschlüsse ist Leistung des AN.

13.  Gleichwertige oder alternative Produkte und Materalien gegenüber
den ausgeschriebenen dürfen nur mit schriftlicher Zustimmung des AG
ausgeführt bzw. eingebaut werden. Der Nachweis der Gleichwertigkeit ist
auf Anforderung vom AN zu erbringen, vor Vertragsabschluss, in Form
eines Gutachtens oder einer verbindlichen Gleichwertigkeitsbescheinigung
des Herstellers. Das Vorlegen von Datenblättern oder eine
Gebrauchsbescheinigung reicht nicht aus.

14.  Alle Ausführungs- und Detailpläne werden vom AG ausschliesslich in
digitaler Ausfertigung kostenlos zur Verfügung gestellt.
Der AN ist verpflichtet über die vom AG bereit gestellte
Planserverplattform (Bereitstellung der Zugangsdaaten für AN durch AG)
eigenveranwortlich und für die eigene Leistung rechtzeigt alle
erforderlichen Unterlagen herunter zu laden.
Kopier- und Vervielfältigungskosten für eigenen Zwecke trägt der AN.
Der Umfang der zu vervielfältigenden Pläne entspricht orientierend den
Anlagen zur Ausschreibung. Es ist von einem Planstand und einem
indiziierten geänderten Planstand nach dem Durchlauf der Werk- und
Montageplanungen einschl. der Freigaben auszugehen.

Sämtliche Unterlagen (Ausführungs- und Detailpläne, Statik,
Bewehrungspläne, Haustechnikpläne, usw.) sind vom AN eigenverantwortlich
zu prüfen, Unstimmigkeiten sind dem Architekten bzw. der Bauleitung
unverzüglich anzuzeigen. Änderung der geplanten Ausführung und der
Materialien müssen schriftlich vom AG genehmigt werden.

15. Für den AN besteht die Möglichkeit der Firmendarstellung auf dem
bauseits gestellten Baustellenschild. Die Vergütung wird vertraglich
geregelt. Darüber hinaus sind weitere Firmendarstellungen am Bauzaun,
Fassadengerüst, etc. nicht gestattet.

## Zusätzlicher Text
Der Leistungsbeschreibung liegen die Richtlinien für Ausführung
und Abrechnung von Baustelleneinrichtungen zugrunde.

Die Genehmigung für die Inanspruchnahme öffentlicher Flächen
und Flächen auf Nachbargrundstücken durch den AN ist von
ihm zu beschaffen. Ebenso trägt er entstehende Gebühren,
Mieten etc.

1. Allgemeines

1.1
Baustelleneinrichtungen sind  Hilfseinrichtungen, die zur
Ausführung der vertraglichen Leistungen erforderlich sind.

1.2
Zusätzliche Baustelleneinrichtungen sind Hilfseinrichtungen, die
zur Durchführung von Baumaßnahmen vom Auftraggeber
zusätzlich gefordert werden (z. B. Bauzäune, Blenden,
zusätzliche Absperrungen, Bauaufzüge u. ä.).

1.3
Der Auftraggeber bestimmt, welche Unternehmer während der
Gebrauchsüberlassung die zusätzlichen
Baustelleneinrichtungen kostenfrei oder gegen Kostenvergütung
benutzen dürfen.

1.4
Alle Leistungen umfassen auch die Lieferung der
dazugehörigen Stoffe und Bauteile einschl. Ab- Aufladen und
Lagern auf der Baustelle sowie Beseitigung von Abfall und
Schutt, wenn in der Leistungsbeschreibung nichts anderes
vorgeschrieben ist, einschließlich aller Entsorgungsgebühren.

1.5
Vor Beginn der Leistung ist ein Zustandsprotokoll der
Zufahrtsstraßen zum Baugelände und auf dem Baugelände mit
der Objektüberwachung anzufertigen. Eventuell verursachte
Beschädigungen und Veränderungen des Ursprungszustandes
durch den AN sind unverzüglich vom AN zu beseitigen. Die
Sauberhaltung der Zufahrten und des Baugeländes allgemein
ist ständig zu gewährleisten.

2. Stoffe, Bauteile

2.1 Vorhalten
Stoffe und Bauteile, die der Auftragnehmer vorzuhalten hat,
können gebraucht sein, wenn in der Leistungsbeschreibung
nichts anderes vorgeschrieben ist, sie müssen jedoch ihre
vollwertige Gebrauchsfähigkeit für die gesamte Bauzeit besitzen

2.2 Liefern
Stoffe und Bauteile, die in das Eigentum des Auftraggebers
übergehen, müssen ungebraucht und neuwertig sein.

3. Ausführung

3.1
Der Auftragnehmer hat die Baustelleneinrichtungen unter
eigener Verantwortung auszuführen. Er hat dabei die
anerkannten Regeln der Technik und die behördlichen
Vorschriften zu beachten. Zusätzliche Baustelleneinrichtungen,
die der Auftraggeber gefordert hat, sind in einem zu dem
vertragsgemäßen Gebrauch geeigneten Zustand zu überlassen
und während der Vorhaltezeit in diesem Zustand zu erhalten.

3.2
Zusätzliche Winterbauschutzmaßnahmen sind nur auszuführen,
wenn und soweit sie der Auftraggeber besonders abruft, bzw.
der AN sie unentgeltlich stellen will, um die Arbeiten weiter zu
führen.

4. Nebenleistungen

Nebenleistungen sind Leistungen, die auch ohne Erwähnung in
der Leistungsbeschreibung zur vertraglichen Leistung gehören (
siehe VOB/B - DIN 1961 - § 2 Nr. 1 ).

5. Abrechnung

5.1
Die Leistung ist aus Zeichnungen zu ermitteln, soweit die
ausgeführte Leistung diesen Zeichnungen entspricht. Sind
solche Zeichnungen nicht vorhanden, ist die Leistung
aufzumessen.

5.2 Es wird abgerechnet:

5.2.1
Bei Längenmaß (m) die tatsächliche Länge, bei Flächenmaß
(m²) die tatsächliche Flächengröße und bei Raummaß (m³) das
tatsächliche Volumen.

5.2.2
Die Vorhaltezeit für zusätzliche Baustelleneinrichtungen beginnt
mit deren Benutzbarkeit, jedoch frühestens an dem Tag, zu
dem die Benutzbarkeit vereinbart ist. Die Vorhaltezeit endet mit
der Freigabe durch den Auftraggeber bzw. nach schriftlicher
Mitteilung vom AG, zur Entfernung der Baustelleneinrichtung.

6. Zusätzlich gilt:

Außer den in den nachfolgenden Positionen näher bezeichneten
Baustelleneinrichtungen sind alle weiteren für die zeit- und
fachgerechte Ausführung der Bauwerks notwendig werdenden
Maßnahmen und Einrichtungen jeder Art in die Einheitspreise
einzurechnen und werden nicht besonders vergütet.

Die Vorhaltezeiten der Baustelleneinrichtungen gelten, soweit
sie nicht besonders ausgeschrieben sind, für die Dauer aller
vertraglichen Arbeiten des AN, einschl. der im Zuge der
Ausbauarbeiten erforderlichen Leistungen wie Stemmarbeiten,
Beihilfe bei Installationsarbeiten, Schließen von Aussparungen
und Schlitzen, Einsetzen von Stahltüren, Stahltürzargen,
Konsolen, Gittern u. ä. Tagelohnarbeiten usw.

Den Vorschriften und Anweisungen der Polizeibehörden, der
Berufsgenossenschaft, des Gewerbeaufsichtsamtes, der
Bauaufsicht, des Straßen- und Brückenbauamtes, des SiGeKo,
der behördlichen Stellen für Gas, Wasser, Elektro, Telefon usw.
ist ohne besondere Vergütung Folge zu leisten.

Für den Baustromverteiler und die Baustellenbeleuchtung sind
nach UVV "Allgemeinen Vorschriften" (VBG1) §19, DIN 5035
Teil 1, Arbeitsstättenverordnung (ASR), einzuhalten.

Es wird besonders auf die Einhaltung der erforderlichen
Schalldämmeinrichtungen gemäß den allgemeinen
Vorbemerkungen hingewiesen.

Der Kran muss anderen am Bau Beteiligten zur Verfügung
gestellt werden. Die terminliche Absprache sowie die
Abrechnung hierfür muss direkt mit diesen Firmen erfolgen
(ohne Einschaltung der Bauleitung).

Die Verbraucherkosten (Strom und Wasser) werden
abschließend separat mit dem Auftrageber mit
Rechnungsnachweis abgerechnet. Die Zählerstände sind zu
Beginn und zum Ende der Leistungen des AN fest zu stellen.

## Zusätzlicher Text
Das Gebäude wird DGNB zertifiziert.
Die in der Anlage beigefügten Anforderung sind einzuhalten und
die erforderlichen Nachweise sind zu erbringen. Alle hieraus
resultierenden Kosten sind in die Einheitspreise einzurechnen.

## Zusätzlicher Text
Die Anschrift der Bautelle lautet:

Nordfeld 8
48231 Warendorf

Die Baustelleneinrichtung erfolgt auf den Außenflächen auf dem
Grundstück.
Die zur Verfügung stehenden Flächen sind dem beiliegenden
Lageplan zu entnehmen. Park- und Materiallagerflächen sind
auf dem Grundstück vorhanden, die Materiallagerung ist mit der
Bauleitung abzustimmen.

## Zusätzlicher Text
Zusätzliche Technische Vertragsbedingungen

Estricharbeiten

Grundlage für die Ausführung der beschriebenen Leistungen
sind neben der
 DIN 18560 Estriche im Bauwesen
 DIN 18353 ATV Estricharbeiten
 DIN  1164 - Zemente
 DIN  4262 - Zuschlagstoffe
 DIN 18165 - Faserdämmstoffe
 DIN  4108 - Wärmeschutz im Hochbau
 DIN  4109 - Schallschutz im Hochbau
 DIN 18560 - Estriche im Bauwesen
 DIN  4108
 DIN  4208 - Anhydritbinder
 DIN  1055 - Verkehrslasten
 DIN EN 13163 - EPS-Hartschaum
 DIN EN 13318 Estrichmörtel und Estrich
 DIN EN 13813 Estrichmörtel und Estrichmassen
 DIN EN 13892 Prüfverfahren für Estrichmörtel und
 Estrichmassen

die Merkblätter des Zentralverbandes des deutschen
Baugewerbes

Alle sonstigen in Betracht kommenden Normen, werks- und
technischen Vorschriften, die fachlichen und sachlichen Regeln
des Estrichlegerhandwerks, soweit in dieser Ausschreibung
keine hierüber hinausgehenden Forderungen gestellt werden.

Vor Arbeitsbeginn hat der Auftragnehmer rechtzeitig die
Arbeitsbedingungen auf der Baustelle zu überprüfen, die
bauseits vorhandenen Höhenmaße (Meterrisse) in einzelnen
Räumen mit dem Auftraggeber zu prüfen und die für die
Ausführung und Abrechnung verbindlichen Konstruktionshöhen
schriftlich festzulegen bzw. zu bestätigen. Ausgleichstoleranzen
bis zu 0,5 cm werden nicht besonders vergütet bzw. abgezogen.
Auf Rohdecke / Dämmung gestellte, selbstklebende
Randstreifen sind stoßüberlappend so anzubringen, daß alle
Bauteile schalltechnisch wirksam getrennt sind und eine
Überlänge über OK-Estrich gewährleistet ist. Die Randstreifen
sind ohne Beinträchtigung der schallentkoppelung ausreichend
mechanisch zu fixieren (z. B. antackern).
Der Randstreifenüberstand darf vom Estrichleger nicht
abgeschnitten werden. Er wird vom Bodenleger, Fliesenleger
etc. belagbündig abgeschnitten, um zu gewährleisten, daß die
Kontakttrennung im Randanschluß erhalten bleibt.
Bereits fertiggestellte Leistungen Dritter, wie Sichtbetonbauteile,
Fertiglackierungen von Heizkörpern, Türen, Holzbauteilen,
Treppen, Belägen etc. sind durch den Auftragnehmer gegen
Beschädigung und Verschmutzung wirksam zu schützen.
Sichtbare Mängel am Baukörper, die eine Dämmwirkung
nachhaltig beeinflussen, sind rechtzeitig vor Beginn der Arbeiten
schriftlich mitzuteilen.
Abläufe, Abflußrohre, Standkonsolen und Rohrleitungen aller
Art dürfen keine Verbindung mit dem Estrich haben, sind solide
mit dem Dämmstreifen zu ummanteln oder bei liegenden
Leitungen entsprechend abzudecken.
Auf gereinigtem Untergrund sind Tritt-, Wärme-,
Ausgleichsdämmung im Verband dichtgestoßen zu verlegen. Es
darf nur Dämmaterial verwendet werden, welches das
Gütezeichen "RAL Güteschutz Hartschaum mit "Ü" (wie
"überwacht") trägt.
Bei mehrlagigen Dämmschichten ist allseitige
Fugenüberdeckung zu gewährleisten. Unter Anschlagschienen
ist die Dämmung durchzuführen. Im Bereich von
Estrichtransportwegen wie Fluren, Vorplätzen etc. ist die
Dämmung erst kurz vor Estricheinbau zu verlegen, um Schäden
am Dämmaterial durch Transportbewegungen etc.
auszuschließen.
Für Zargeneinstand in Estrichstärke sind Türöffnungen
entsprechend auszusparen. Nach Zargen-Montage ist der
Estrich in diesem Bereich fachgerecht, oberflächenverzahnt zu
schließen.
Böden mit verschiedenen Höhenkoten sind entsprechend
abzuschalen, Türanschlagwinkel zu setzen, wobei immer der
liegende Winkelschenkel vom höheren Estrichaufbau überdeckt
wird.
Baukörperdehnungsfugen sind konsequent an gleicher Stelle in
gleicher Stärke im Estrichaufbau fortzuführen. Sonstige Fugen
sind in Abstimmung mit dem Auftraggeber anzulegen.
Dämmschichten unter Estrichaufbau sind mit geeignetem
Abdeckmaterial abzudecken. Die Verlegerichtung ist
entgegengesetzt der Dämmschichtverlegung auszuführen. An
den Stößen überlappt sich das Abdeckmaterial um 15 cm und
ist an allen seitlichen, senkrechten Abschlüssen hochzuführen,
sofern keine Randstreifen mit Folienlappen verwendet werden.
Estriche sind gleichmäßig dick und ebenflächig herzustellen. Sie
sind waagerecht auszuführen, wenn in der
Leistungsbeschreibung keine Verlegung im Gefälle
vorgeschrieben ist.
Die Estrichoberfläche ist so auszuführen, daß Nutzbeläge
üblicher Art, wie Teppich, PVC, Parkett, Fliesen, etc. ohne
weitere Vorarbeiten der Nachfolgehandwerker aufgebracht
werden können.
Für die Oberflächen gilt die Genauigkeitsgruppe DIN 18202,
Abschnitt 4, Tabelle 3, Zeile 4.1.
Die mit frisch ausgeführtem Estrich fertiggestellten Räume sind
ohne Inanspruchnahme fremder Hilfe abzusperren,
einschließlich des benötigten Absperrmaterials und, soweit
erforderlich, gegen rasches ungleichmäßiges Austrocknen zu
schützen.
Die Estrichoberfläche muß nach Freigabe zur Begehbarkeit so
widerstandsfähig sein, daß sie den normal üblichen
Handwerkerverkehr ohne Schaden bis zur Verlegung des
Oberbodens aufnehmen kann.
Vor dem Verlegen der Oberbeläge sind Fugen, die sich evtl.
gebildet haben, fachgerecht mit Kunstharz zu verdübeln und
auszugießen.
Vorhandene Dehnungsfugen sind entsprechend zu
berücksichtigen, Scheinfugen eventuell mit entsprechenden
Fugenprofilen auszuführen.
Es sind bei der Estrichverlegung genügend Arbeitsfugen  nach
der Regel der Baukunst auszuführen und in die EH-Preise mit
einzukalkulieren. Abschnittweise Ausführung und ist mit den
Einheitspreisen abgegolten.
Sämtliche Maßangaben der Leistungsbeschreibung sind
Cirkamaße.
Die genauen Maßangaben für die Ausführung der Leistungen
sind vom Auftragnehmer vor Ort zu nehmen. Bezüge zu bereits
erstellten Konstruktionen gehen vor theoretischen Maßangaben.
Vor Ausführung seiner Arbeiten ist der Auftragnehmer
verpflichtet, die Maße der Rohbauarbeiten mit den Maßen der
Ausführungszeichnungen zu vergleichen.
Für die richtige Anordnung der Dehnungsfugen ist allein der
Auftragnehmer verantwortlich.
Die Ausführung aller Arbeiten hat entsprechend den
einschlägigen DIN-Normen zu erfolgen. Estriche sind
grundätzlich nur über fachgerecht einnivellierte Stahllehren
abzuziehen.
Der Auftragnehmer trägt allein die Verantwortung für die
technische und zweckentsprechende Ausführung sowie für die
Einhaltung von Werksvorschriften in bezug auf die Verwendung
bestimmter Materialien.
Vom Bieter angebotene Fabrikate sind zu bezeichnen,
ausführlich zu beschreiben und es ist der Nachweis der
Gleichwertigkeit gegenüber den ausgeschriebenen Materialien
zu erbringen.
Für die Ausführung übernimmt der Auftragnehmer die
Verpflichtung der Vollständigkeit, d. h. Leistungen und
Nebenleistungen, die sich aus den Positionen zwangsläufig
ergeben sind einzukalkulieren, auch wenn sie im
Leistungsverzeichnis nicht ausdrücklich erwähnt sind.
Die Einheitspreise umfassen die Lieferung des gesamten
Materials und die Ausführung aller Arbeiten einschließlich
zughöriger Nebenleistungen und Baustelleneinrichtung.
Sofern das Leistungsverzeichnis keine gesonderten
Abrechnungsvereinbarungen vorsieht, gelten die
Abrechnungseinheiten der VOB, Teil C, DIN 18353.

Schlußbemerkung:
Alle in den zusätzlichen technischen Vorschriften genannten
Leistungen sind - soweit nicht ausdrücklich in den
Leistungspositionen des nachfolgenden
Leistungsverzeichnisses anders erwähnt - in die
Einheitspreise einzurechnen. Gleiches gilt für alle Leistungen
der VOB/C, die für die ordnungsgemäße und vollständige
Durchführung der Arbeiten notwendig werden.

## Zusätzlicher Text
Anlagen

DGNB Vorbemerkungen
Terminplan
Lageplan
Grundriss
Ansichten
Schnitte
Baustelleneinrichtung
D01 Fußbodenaufbau
Grundriss 1/50

## Estricharbeiten
Datum: 26.08.25

### Titel 01 Estricharbeiten

#### Untertitel 01.01 Baustelleneinrichtung

**01.01.0005 Baustelleneinrichtung**
Baustelleneinrichtung für die gesamte Leistung des AN
gem. VOB C,  ATV DIN 18299, 4.1 bis 4.12  und gem. der
jeweiligen, das Gewerk betreffenden, ATV DIN Nr.18353
Estricharbeiten

soweit dies in den Leistungsbereich des AN fällt, sowie
nachfolgend aufgeführter ergänzender
Leistungen des AN liefern, einrichten, vorhalten,
abräumen und abfahren, soweit dies nicht in den
gesonderten Positionen ausgeschrieben ist.

Nachfolgende Punkte sind zu beachten und
einzukalkulieren:

1. Baustelleneinrichtung

Lagermöglichkeiten für Materialien sind auf dem
Grundstück und im Gebäude nur bedingt möglich und sind
mit der Bauleitung des AG abzustimmen. Die Lagerung von
Arbeitsgeräten und Material muss so erfolgen, dass
keine oder lediglich geringfügige unvermeidbare
Beeinträchtigungen anderer Beteiligter sowie in
öffentlichen Flächen des Verkehrs, der Passanten etc.
entstehen. Die Sicherung der Lagerbereiche und das
Einholen von Genehmigungen für die Nutzung öffentlicher
Flächen,  Abstimmung mit Behörden, einschließlich der
notwendigen Kosten hierfür, sind Sache des AN.
Im Gebäude werden Aufenhaltsräume nicht zur Verfügung
gestellt. Diese werden durch den AN gestellt und sind
auf der Basis des Baustelleneinrichtungsplans mit der
Bauleitung abzustimmen.

WC-Conainer werden bauseits gestellt.

2. Baustrom und Bauwasser

Baustrom und Bauwasser werden durch das
Rohbauunternehmen zur Verfügung gestellt. Sämtliche
Ausbaugewerke können Strom und Wasser an den
eingerichteten Entnahmestellen entnehmen.

3. Gerüste

Gerüste, Schutzumwehrungen etc., die bauseits erstellt
wurden, dürfen nur in Abstimmung mit der örtlichen
Bauleitung, dem Sigekoordinator und dem Ersteller
geändert bzw. ab- oder umgebaut werden. Anschliessend
sind diese durch den AN wieder ordnungsgemäß gem. UVV
herzustellen. Vor Benutzung sind die Gerüste
durch den AN eigenverantwortlich auf den
vorschriftsmäßigen Zustand zu überprüfen sowie während
und zum Abschluss der Nutzung regelmäßig zu säubern.

4. Verunreinigungen

Entsprechend der VOB Teil C stellt die Beseitigung von
Verunreinigungen oder Bauschutt, die durch Arbeiten des
AN entstanden sind, eine Nebenleistung dar und wird
nicht besonders vergütet.

Bauschutt und andere Baustellenabfälle sind vor der
Abfuhr gem. den Deponieklassen zu separieren, getrennt
abzufahren und zu entsorgen. Diese Leistungen sind ohne
 bes. Aufforderung und in kürzesten Zeitintervallen
auszuführen. Kommt der AN dieser Aufforderung nicht
nach, so ist der AG berechtigt, diese Arbeiten durch
Fremdfirmen ausführen zu lassen. Dies gilt auch
insbesondere für Verunreinigungen von Strassen-, Geh-
und Fahrradwegen ausserhalb des Baustellenbereiches.

Die Reinigung der Anfahrtsstrassen mittels einer
Nasskehrmaschine (mit Absaugung) wird bei Bedarf durch
den Rohbaunternehmer auf Anweisung des AG ausgeführt.
Der hierfür entstehende Aufwand wird im Ermessen des AG
auf alle Gewerke umgelegt.

5. Bautageberichte

Der AN hat ein Bautagebuch zu führen und dem AG
wöchentlich zu überreichen. Die Berichte müssen
sämtliche Angaben enthalten, die für die Ausführung und
Abwicklung des Auftrags von Bedeutung sind.

6. Zeichnungsunterlagen / Dokumentation
Zeichnungsunterlagen
für Gewerk Estrich nicht erforderlich.
Dokumentation (nach Abbruf durch die Bauleitung / zur
Abnahme zu übergeben:
Lieferscheine, Produktdatenblätter, von:
Wärmedämmung,
Trittschalldämmung,
Estrichbindemittel, Sand,
Faserbewehrung
Anmachwasser
CM Messungen

7. Bauzaun und Sondernutzung:

Werden durch den AN bauseits erstellte Absperrungen,
Bauzäune und Tore für die Durchführung  seiner Leistung
entfernt, so sind diese sofort, spätestens täglich zum
Arbeitsende in den ordnungsgemäßen Zustand
wiederherzustellen. Für die dann notwendigen
Absperrungen und für die allg. Verkehrsicherheit
während der Durchführung seiner Leistung ist der AN
eigenverantwortlich zuständig.

Die durch die Stadt Warendorf erteilte Sondernutzung
für die Baustellenüberfahrten und
baustellenspezifischen Verkehrseinrichtungen, die
bauseits errichtet wurden, sind vom AN im Rahmen seiner
Leistung zu beachten und die Auflagen einzuhalten.
Änderungen sind nur in Abstimmung mit dem AG und der
Stadt Warendorf zulässig.

8. Bautore bzw. Bautüren

Bautore bzw. Bautüren sind bei Arbeitsende
abzuschließen.
Dies gilt auch, wenn die Baustelle noch durch andere
Handwerker besetzt ist und zwar ab 16.30 Uhr bzw. Fr
ab 14.00 Uhr . Der AN erhält durch die Bauleitung die
entsprechenden Schlüssel.  Beim späterem Arbeitsende
sind die Tore und Türen dann auf- und wieder
abzuschließen.

Sollte das Abschließen durch die Handwerker nicht
funktionieren, so behält sich der AG insbesondere in
der Endphase der Baustelle vor, einen Wachdienst mit
der Schließung der Baustellentore und -türen zu
beauftragen. Die Kosten hierfür werden dann auf alle
Gewerke mit einem Kostenanteil von je 30,- _ / Woche
der Wachdiensttätigkeit (erfahrungsgemäß begrenzt auf
max. 4-5 Wochen in der Endphase ) umgelegt.

Kosten für die gesamte vorbeschriebene
Baustelleneinrichtung

Pauschal
Menge: 1,000 Stk

*Hinweis*
Stundenlohn

Im Stundenlohn sind Arbeiten nur auf
besondere
Anordnung des AG auszuführen. Es
sind Verrechnungssätze
anzubieten, in denen unaufgegliedert
Lohnkosten,
anteilige Gemeinschaftskosten
einschl. Wagnis und
Gewinn sowie Lohnnebenkosten
(Fahrgelder, Wegegelder,
u.ä.) enthalten sind.
Zuschläge für Mehr-, Nacht-,
Sonntags- und
Feiertagsarbeit sind nicht mit
einzubeziehen. Vorlage
der Stundenlohnbereichte spätestens
3 Tage nach
Ausführung der Arbeiten. Bei
verspäteter Vorlage
besteht kein Vergütungsanspruch.

**01.01.0010 Fachvorarbeiterstunden**
Stunden eines Fachvorarbeiters für
Tagelohnarbeiten auf Anordnung des
AG, einschl. der evtl. Fahrtkosten und
Auslösungen.
Menge: 5,000 h

**01.01.0015 Helferstunden**
Stunden eines Helfers für
Tagelohnarbeiten auf Anordnung des
AG, einschl. der evtl. Fahrtkosten und
Auslösungen.
Menge: 5,000 h

#### Untertitel 01.02 Estricharbeiten

**01.02.0005 Reinigung des Untergrundes**
Reinigung des Untergrundes auch von
gröberer
Verschmutzung durch Materialreste,
Staub und
Mörtelrückstände.

Besenrein einschl. Absaugen und
einschl. Schuttbeseitigung.
Menge: 930,000 m²

**01.02.0010 Wärmedämmung auf der Sohle zweilagig, 80mm (60+20)**
*** Bezugsbeschreibung
Wärmedämmung auf der Sohle zweilagig, 80mm (60+20)
als Unterlage für schwimmenden Estrich,
mit Randstreifen, Höhe bis 180 mm
Dämmplatte aus Polystyrol nach EN 13163 liefern und
fachgerecht einbauen.

BFA-Qualitätstyp: EPS 035 DEO (100 kPa)
  WLS 035 nach DIN 18164
  Baustoffklasse B1 nach DIN 4102

zweilagig mit versetzten Stößen verlegt, die untere und
obere Lage wird jeweils bis dicht und
hohlraumfrei an die auf der Sohle verlegten
Heizungsrohre, Elektroleitungen etc. herangeführt.
Menge: 470,000 m²

**01.02.0015 Wärmedämmung auf der Sohle zweilagig, 70 mm**
*** wie Position 01.02.0010
70 mm
Menge: 380,000 m²

**01.02.0020 Wärmedämmung auf der Sohle zweilagig, 65 mm**
*** wie Position 01.02.0010
65 mm
Menge: 90,000 m²

**01.02.0025 Minderpreis: Minderstärke 5mm, Wärmedämmung**
Minderpreis für Minderstärke 5mm für zuvor beschriebene
Wärmedämmung Pos. 01.02.0010

Der angebotenen Einheitspreis bezeichnet einen
Minderpreis (Minus)

Einbauort: Hausanschlussraum
Menge: 5,000 m²

**01.02.0030 Minderpreis: Minderstärke 10mm, Wärmedämmung**
Minderpreis für Minderstärke 10mm für zuvor
beschriebene Wärmedämmung Pos. 01.02.0010

Der angebotenen Einheitspreis bezeichnet einen
Minderpreis (Minus)
Menge: 5,000 m²

**01.02.0035 Mehrpreis: Mehrstärke 10mm, Wärmedämmung**
Mehrpreis für Mehrstärke 10mm für
zuvor beschriebene Wärmedämmung
Pos. 01.02.0010.

Der angebotenen Einheitspreis
bezeichnet einen Mehrpreis (Plus)
Menge: 5,000 m²

**01.02.0040 Mehrpreis: erhöhte Wärmeleitqualität WLS 032**
*** wie Position 01.02.0010
Mehrpreis für erhöhte Wärmeleitqualität für zuvor
beschriebene Wärmedämmung Pos. 01.02.0010

BFA-Qualitätstyp: EPS 032 DEO (100 kPa)
  WLS 032 nach DIN 18164

Der angebotenen Einheitspreis bezeichnet einen
Mehrpreis (Plus)
Menge: 5,000 m²

**01.02.0045 2. Lage: Trittschalldämmschicht / 3,0 kN/m²**
*** Bezugsbeschreibung
2.Lage: Trittschalldämmschicht,
Flächenlast bis 3,0 kN/m²

als Unterlage für schwimmenden Estrich
aus Polystyrol-Hartschaum

BFA-Qualitätstyp:  EPS 035 DES sm
Anwendungstyp nach DIN 4108-10: DES sm
Steifigkeitsgruppe:  20 MN/m³
Dämmstoffdicke:  30 mm
dL-c:  30-2mm

Diese Lage muss durchgehend über die Heizungsrohre
geführt werden.
Menge: 5,000 m²

**01.02.0050 wie vor, jedoch: 2. Lage: Trittschalldämmschicht / 5,0 kN/m²**
*** wie Position 01.02.0045
2.Lage: Trittschalldämmschicht,
Verkehrslast  bis 5,0 kN/m²

BFA-Qualitätstyp:  EPS 035 DES sg
Anwendungstyp nach DIN 4108-10: DES sg
Menge: 5,000 m²

**01.02.0055 Abdeckschicht der Dämmschicht aus PE-Folie**
Abdeckschicht der Dämmschicht aus
PE-Folie,
Dicke 0.2 mm, 2-lagig,
Stöße 20cm überdeckt, an den
Rändern mit
Überlänge zum Estrich hochgeführt

Einbauort:  alle Ebenen

Abrechnung nach reiner Grundfläche
(ohne Ränder)
Menge: 930,000 m²

*Hinweis*
Die Rollisolierung als Wärme- und Trittschalldämmplatte
wird vom Heizungsbauer eingebracht. Die
Arbeitsunterbrechung für diese Leistungen sind in die
Einheitspreise einzukalkulieren.

**01.02.0060 Heiz Calciumsulfatestrich 5kN/m2 F5 Bauart A D 85mm**
Heizestrich DIN 18560-2 als Calciumsulfatestrich CA,
als Estrich auf Dämmschicht, lotrechte Nutzlasten
(Einzellasten bis 4 kN, Flächenlasten bis 5 kN/m2),
Biegezugfestigkeitsklasse F5 DIN EN 13813, Bauart A,
Heizrohrdurchmesser 20 mm, Estrichnenndicke 85 mm.
Menge: 310,000 m²

**01.02.0065 Heiz Calciumsulfatestrich 4kN/m2 F5 Bauart A D 75mm**
Heizestrich DIN 18560-2 als Calciumsulfatestrich CA,
als Estrich auf Dämmschicht, lotrechte Nutzlasten
(Einzellasten bis 3 kN, Flächenlasten bis 4 kN/m2),
Biegezugfestigkeitsklasse F5 DIN EN 13813, Bauart A,
Heizrohrdurchmesser 20 mm, Estrichnenndicke 75 mm.
Menge: 475,000 m²

**01.02.0070 Minderdicke D 5mm Calciumsulfatestrich**
Minderdicke des Estrichs, Ausführung auf Anordnung des
AG, je 5 mm Dicke, Calciumsulfatestrich.

Der angebotenen Einheitspreis bezeichnet einen
Minderpreis (Minus)
Menge: 5,000 m²

**01.02.0075 Mehrdicke D 5mm Calciumsulfatestrich**
Mehrdicke des Estrichs, Ausführung auf Anordnung des
AG, je 5 mm Dicke, Calciumsulfatestrich.
Menge: 5,000 m²

**01.02.0080 Mehrdicke D 10mm Calciumsulfatestrich**
Mehrdicke des Estrichs, Ausführung auf Anordnung des
AG, je 10 mm Dicke, Calciumsulfatestrich.
Menge: 5,000 m²

**01.02.0085 Heiz Zementestrich 3kN/m2 F5 Bauart A D 75mm**
*** Bezugsbeschreibung
Heizestrich DIN 18560-2 als Zementestrich CT, als
Estrich auf Dämmschicht, unbewehrt

lotrechte Nutzlasten
 Einzellasten bis 2 kN
 Flächenlasten bis 3 kN/m²
Biegzugfestigkeit F5 DIN EN 13813
Bauart  A
Heizrohrdurchmesser 20 mm
Estrichnenndicke  75 mm

Die oberste Lage der Dämmung (Rolldämmung) und die
zugehörige Trennlage werden je nach Beauftragung vom
Heizungsbauer geliefert. Die Randdämmstreifen sind vom
Estrichleger zu liefern und werden in einer gesonderten
Position vergütet.

In der Estrichfläche sind nach Anweisung des
Heizungsbauers 2-4 Punkte für die erforderliche
CM-Estrichfeuchtemessung der Bodenbelagsarbeiten
einzumessen und zu markieren. Das Einmessblatt ist der
Bauleitung zu übergeben. Die Lage der Punkte ist in
Absprache mit der Bauleitung so zu wählen, dass das
Leitungsnetz der Fußbodenheizung durch die CM-Messung
nicht beschädigt wird.

Die Estriche sind ausschließlich maschinell zu
verdichten, zu schieben und zu glätten. Der Einsatz von
Glättschemeln, die Verletzungen an Abdichtungen,
Dämmungen und Rohren verursachen können ist untersagt.
Menge: 145,000 m²

**01.02.0090 Heiz Zementestrich 5kN/m2 F5 Bauart A D 85mm**
*** wie Position 01.02.0085
lotrechte Nutzlasten
 Einzellasten bis 4 kN
 Flächenlasten bis 5 kN/m²
Estrichnenndicke 85 mm
Menge: 15,000 m²

**01.02.0095 Minderpreis: Minderstärke 5mm, Zementestrichmasse**
Minderpreis für Minderstärke 5mm für zuvor beschriebene
Zementsstrich- und Heiz Zementestrichstärken der Pos.
01.02.0085und folgende

Der angebotenen Einheitspreis bezeichnet einen
Minderpreis (Minus)
Menge: 5,000 m²

**01.02.0100 Mehrpreis: Mehrstärke 5mm, Zementestrichmasse**
*** Bezugsbeschreibung
Mehrpreis für Mehrstärke 5mm  für zuvor beschriebene
Zementsstrich- und Heiz Zementestrichstärken der Pos.
01.02.0085 und folgende

Der angebotenen Einheitspreis bezeichnet einen
Mehrpreis (Plus)
Menge: 5,000 m²

**01.02.0105 Mehrpreis: Mehrstärke 10mm, Zementestrichmasse**
*** wie Position 01.02.0100
Mehrstärke: 10mm
Menge: 5,000 m²

**01.02.0110 Estrichrandschalung, Höhe bis 200 mm**
Estrichrandschalung, Höhe bis 200 mm,

zum begrenzen freier Ränder z.B. für nachträgliche
Estrichverlegung im Bereich der bodentiefen Fenster,
etc.
Für alle Estricharten geeignet, mit einem Kern aus
extrudiertem Polystyrol-Hartschaum laut DIN 18164-1
nach Werksvorschrift auf dem Untergrund aufbringen.
Die Randschalung ist mit einem lösungsmittelfreiem
Klebstoff auf Zementbasis auf dem Boden aufzukleben.
Menge: 30,000 lfm

**01.02.0115 Liefern und Beimengen von Glasfasern**
Liefern und Beimengen von Glasfasern als Bewehrung

Frühschwindrissbewehrung in den
vorgenannten Estrichfrischmörtel. Eine geeignete
Estrich-Glasfasermatrix ist durch ausreichend lange
Mischzeit gemäß Herstellervorschrift sicherzustellen.

Dosierung:  0,75 kg Glasfaser pro m³  Mörtel
Estrichdicke:  i.M. 55 mm
Einbaubereiche:  Fliesenoberbeläge
Menge: 150,000 m²

**01.02.0120 Liefern und Beimengen von Stahlfasern**
Liefern und Beimengen von
Stahlfasern als Bewehrung
gegen Risseversatz sowie zur
Frühschwindrissbewehrung
in den vorgenannten
Estrichfrischmörtel. Eine geeignete
Estrich-Stahlfasermatrix ist durch
ausreichend lange
Mischzeit gemäß Herstellervorschrift
sicherzustellen.

Dosierung:  30 kg
Stahlfaser pro m² Mörtel
Estrichdicke:  i.M. 55 mm
Menge: 20,000 m²

**01.02.0125 Liefern und Beimengen von AKS-Matten als Bewehrung**
Liefern und Beimengen von AKS-Matten als Bewehrung
in den vorgenannten Estrichfrischmörtel, Ausführung
verzinkt, Einbau in Estrichmitte

Estrichdicke:  i.M. 50 mm

im Bereich von Stein- und keramischen Oberbeläge
gem. DIN 18353
Menge: 20,000 m²

**01.02.0130 Materialtrennwinkelschienen**
Materialtrennwinkelschienen,
zwischen den
unterschiedlichen Bodenbelägen und
unterhalb der Türen,
in Einzellängen, aus Aluminium

Schenkellänge: 30 mm

einschl. Befestigungsanker liefern und
einsetzen,
einschl. aller erf. Nebenarbeiten.
Menge: 1,000 m

**01.02.0135 Mehrpreis: Dehnungsfugen**
Mehrpreis zu Estrichen für die fluchtgerechte
Ausbildung von Dehnungsfugen, genaue Lage entsprechend
den Ausführungsplänen, Höhe entsprechend der
Estrichdicke, d = 5-10 mm.
einschl. fachgerechter Einbau von Schubdübeln zur
Vermeidung von Höhenversätzen
Menge: 70,000 lfm

**01.02.0140 Mehrpreis: Anarbeiten an Bodenablauf**
Mehrpreis für Anarbeiten an Bodenablauf,
genaue Lage entsprechend den Ausführungsplänen
Herstellen einer Aussparung ca. 60/60 für
nachträglichen Einbau Ablauf.
Menge: 10,000 Stk

**01.02.0145 Mehrpreis: Ausbildung von Höhenversatz des Estrichs**
Mehrpreis zu Estrichen für die
Ausbildung von Estrichhöhenversatz
(ca. 15-25 mm) im Bereich der
Sauberlaufmatten etc., genaue Lage
entsprechend
den Ausführungsplänen.
Das Herstellen der Absenkung der
Dämmung in diesen Bereichen ist
einzurechnen.
Menge: 10,000 m²

**01.02.0150 Risse u. Sollbruchstellen säubern**
Risse u. Sollbruchstellen säubern,
aussaugen u.
kraftschlüssig schließen, verharzen
mit Kammblech
Menge: 10,000 lfm

**01.02.0155 Nachspachteln von Schadstellen**
Nachspachteln von Schadstellen mit
geeigneter Spachtelmasse nach Wahl des
AN.
d = bis 10 mm
Menge: 10,000 m²

**01.02.0160 Mehrpreis: Reduzierung der Austrocknung CT-F5-S75-H55**
*** Bezugsbeschreibung
Mehrpreis für Reduzierung der Austrocknung.
Dem Heiz Zementestrich der Pos. 01.02.0085 ist zur
Reduzierung der Trockenzeit um ein Drittel ein
geeignetes Zusatzmittel beizugeben.

- entspricht den DIBT Zulassungsgrundsätzen
- Einstufung des Institutes für Baubiologie als
  biologisch unbedenklich
- Emissionsklasse A+

Ausführung nur auf ausdrückliche Anweisung der
Bauleitung.
Menge: 145,000 m²

**01.02.0165 Mehrpreis: Reduzierung der Austrocknung CT-F5-S85-H65**
*** wie Position 01.02.0160
Mehrpreis für Reduzierung der Austrocknung.
Dem Heiz Zementestrich der Pos. 01.02.0090 ist zur
Reduzierung der Trockenzeit um ein Drittel ein
geeignetes Zusatzmittel beizugeben.

- entspricht den DIBT Zulassungsgrundsätzen
- Einstufung des Institutes für Baubiologie als
  biologisch unbedenklich
- Emissionsklasse A+
Menge: 15,000 m²

**01.02.0170 Protokollierte Feuchtigkeitsmessung**
Protokollierte Feuchtigkeitsmessung
in regelmäßigen
Abständen (wöchentlich) zur
Trocknungskontrolle während
der Abbindezeit bis zum Erreichen des
Endtrockengrades
bzw. Freigabe für nachfolgende
Bodenbelagsarbeiten.
Das Protokoll ist in Schriftform zu
erstellen und der
Bauleitung zu übergeben.
Menge: 4,000 Stk

USt %: 19,00
